# Adhesivo cementoso Farecor exterior blanco de Farecor Morteros

- Propiedad del archivo: CONSTRUNARIO
- Formato: FIEBDC-3/2012
- Programa: Construnario Versión 3.51
- Fecha de los precios: 21/09/2023
- Divisa: EUR

**FAREXTERIO** kg Adhesivo cementoso Farecor exterior blanco de Farecor Morteros
CARACTERÍSTICAS Adhesivo cementoso. Interior y exterior. Más cremoso. Mayor manejabiliadad. Mayor tiempo de utilización. APLICACIONES: Mortero cola para colocación de azulejos y gres de porosidad media/alta (>6%). En pavimentos interiores y exteriores y revestimientos de interior. SOPORTES: Suelos a base de cemento. Muros: enfoscados de arena y cemento. Con puente de adherencia: hormigón liso. Otros soportes consultar. COMPOSICIÓN: Cemento blanco, áridos silíceos y/o calcáreos y aditivos orgánicos e inorgánicos. PREPARACIÓN DE LA MEZCLA: Dosificación de agua: 24%±2% (±6 litros saco). Amasar hasta conseguir una pasta homogénea y dejar reposar entre 3 y 5 minutos. Rendimiento aprox. simple encolado 4-5 Kg/m² APLICACIÓN DEL PRODUCTO: Extender el producto en pequeños paños (máximo 2m²) con una llana de 8x8 mm para regularizar el espesor de aplicación. Colocar las baldosas y presionar hasta conseguir un buen asentamiento y distribución de producto. RECOMENDACIONES: Respetar el agua de amasado. Las baldosas no deben ser de un formato superior a 900cm². Es obligatorio dejar juntas entre las baldosas de al menos 3 mm. La temperatura de aplicación debe ser entre 5°C y 30°. Resguardar de corrientes de viento.
