# Cabeza de detector óptico de humos analógico, referencia AT410AN de Advantronic. Negro. Doble aislador de cortocircuito

- Propiedad del archivo: CONSTRUNARIO
- Formato: FIEBDC-3/2012
- Programa: Construnario Versión 3.51
- Fecha de los precios: 25/10/2022
- Divisa: EUR

**91004101** u Cabeza de detector óptico de humos analógico, referencia AT410AN de Advantronic. Negro. Doble aislador de cortocircuito
Cabeza de detector óptico de humos analógico color negro con doble aislador de cortocircuito. Incorpora algoritmos de verificación y compensación de suciedad. Doble led tricolor indicador de estado y salida para piloto remoto. Permite prueba de imán. Precisa base de conexión BA400. Dimensiones Ø110 x 60 mm. Certificado EN 54-7 y EN 54-17.
