# Cabeza de detector óptico de humos analógico, referencia AT410AS de Advantronic. Blanco

- Propiedad del archivo: CONSTRUNARIO
- Formato: FIEBDC-3/2012
- Programa: Construnario Versión 3.51
- Fecha de los precios: 25/10/2022
- Divisa: EUR

**91004150** u Cabeza de detector óptico de humos analógico, referencia AT410AS de Advantronic. Blanco
Cabeza de detector óptico de humos analógico color blanco. Incorpora algoritmos de verificación y compensación de suciedad. Doble led indicador de estado y salida para piloto remoto. Precisa base de conexión BA400. Dimensiones Ø110 x 60 mm. Certificado EN 54-7.
