# Cabeza de detector de temperatura analógico, referencia AT420AN de Advantronic. Negro. Doble aislador de cortocircuito

- Propiedad del archivo: CONSTRUNARIO
- Formato: FIEBDC-3/2012
- Programa: Construnario Versión 3.51
- Fecha de los precios: 25/10/2022
- Divisa: EUR

**91004201** u Cabeza de detector de temperatura analógico, referencia AT420AN de Advantronic. Negro. Doble aislador de cortocircuito
Cabeza de detector de temperatura analógico color negro con doble aislador de cortocircuito. Configurable mediante programador de detectores como termovelocimétrico o de alta temperatura (78ºC). Doble led tricolor indicador de estado y salida para piloto remoto. Permite prueba de imán. Precisa base de conexión BA400. Dimensiones Ø110 x 60 mm. Certificado EN 54-5 y EN 54-17.
