# Cabeza de detector de temperatura analógico, referencia AT420AS de Advantronic. Blanco

- Propiedad del archivo: CONSTRUNARIO
- Formato: FIEBDC-3/2012
- Programa: Construnario Versión 3.51
- Fecha de los precios: 25/10/2022
- Divisa: EUR

**91004250** u Cabeza de detector de temperatura analógico, referencia AT420AS de Advantronic. Blanco
Cabeza de detector de temperatura analógico color blanco. Configurable mediante programador de detectores como termovelocimétrico o de alta temperatura (78ºC). Doble led indicador de estado y salida para piloto remoto. Precisa base de conexión BA400.Dimensiones Ø110 x 60 mm. Certificado EN 54-5.
