# Cabeza detector óptico de temperatura convencional, referencia AT120CM de Advantronic. Blanco

- Propiedad del archivo: CONSTRUNARIO
- Formato: FIEBDC-3/2012
- Programa: Construnario Versión 3.51
- Fecha de los precios: 25/10/2022
- Divisa: EUR

**91011210** u Cabeza detector óptico de temperatura convencional, referencia AT120CM de Advantronic. Blanco
Cabeza detector de temperatura convencional color blanco. Led central indicador de estado que permite visibilidad 360º y salida para piloto remoto. Permite prueba de imán. Precisa base de conexión BA100. Dimensiones Ø110 x 54 mm. Certificado EN 54-5.
