# Base de conexión, referencia BA100N de Advantronic. Negro. Para detectores convencionales de la serie 100

- Propiedad del archivo: CONSTRUNARIO
- Formato: FIEBDC-3/2012
- Programa: Construnario Versión 3.51
- Fecha de los precios: 25/10/2022
- Divisa: EUR

**91021001** u Base de conexión, referencia BA100N de Advantronic. Negro. Para detectores convencionales de la serie 100
Base de conexión color negro para detectores convencionales de la serie 100. Contactos metálicos inoxidables. Dimensiones Ø110 x 16 mm.
