# Suplemento de base para tubo visto (20 mm de diámetro), referencia ST104 de Advantronic. Para las bases BA400 y BA100

- Propiedad del archivo: CONSTRUNARIO
- Formato: FIEBDC-3/2012
- Programa: Construnario Versión 3.51
- Fecha de los precios: 25/10/2022
- Divisa: EUR

**91021040** u Suplemento de base para tubo visto (20 mm de diámetro), referencia ST104 de Advantronic. Para las bases BA400 y BA100
Suplemento de base para tubo visto (20 mm de diámetro) para las bases BA400 y BA100. Permite la entrada de hasta 4 conductos de 20mm. Color blanco. Dimensiones Ø110 x 30 mm.
