# Base de conexión para detectores de las serie 400, referencia BA400 de Advantronic. Blanco

- Propiedad del archivo: CONSTRUNARIO
- Formato: FIEBDC-3/2012
- Programa: Construnario Versión 3.51
- Fecha de los precios: 25/10/2022
- Divisa: EUR

**91024000** u Base de conexión para detectores de las serie 400, referencia BA400 de Advantronic. Blanco
Base de conexión color blanco para detectores de las serie 400. Capacidad de bloqueo del dispositivo. Contactos metálicos inoxidables con resorte de continuidad integrado. Pestaña de identificación del dispositivo integrada. Dimensiones Ø110 x 16 mm.
