# Caja de conducto de ventilación, referencia DDH400 de Advantronic. Compatible con detectores de humo convencionales y analógicos

- Propiedad del archivo: CONSTRUNARIO
- Formato: FIEBDC-3/2012
- Programa: Construnario Versión 3.51
- Fecha de los precios: 25/10/2022
- Divisa: EUR

**91030010** u Caja de conducto de ventilación, referencia DDH400 de Advantronic. Compatible con detectores de humo convencionales y analógicos
Caja de conducto de ventilación compatible con los detectores de humos convencionales y analógicos Advantronic. Incluye base para montaje del detector. No incluye cabeza detector ni tubo de muestreo. Dimensiones 279 x 165 x 20 mm.
