# Tubo, referencia VS15 de Advantronic. Para caja de conducto de ventilación de 150 cm de longitud

- Propiedad del archivo: CONSTRUNARIO
- Formato: FIEBDC-3/2012
- Programa: Construnario Versión 3.51
- Fecha de los precios: 25/10/2022
- Divisa: EUR

**91030150** u Tubo, referencia VS15 de Advantronic. Para caja de conducto de ventilación de 150 cm de longitud
Tubo para la caja de conducto de ventilación de 150 cm de longitud.
