# Detector lineal motorizado, The Fire Beam Xtra de Advantronic. Alcance: de 8 a 70 metros

- Propiedad del archivo: CONSTRUNARIO
- Formato: FIEBDC-3/2012
- Programa: Construnario Versión 3.51
- Fecha de los precios: 25/10/2022
- Divisa: EUR

**91031001** u Detector lineal motorizado, The Fire Beam Xtra de Advantronic. Alcance: de 8 a 70 metros
Detector lineal motorizado. Funcionamiento por reflexión del haz en reflector. Alcance entre 8 y 70 metros, Ampliación de alcance mediante kits reflectores. Incluye controlador que permite fácil programación. IP65 para uso en condiciones ambientales extremas. Precisa alimentación externa 24Vcc. Muy bajo consumo. Dimensiones emisor/receptor 180 x 155 x 137 mm, controlador 185 x 120 x 62mm. Certificado EN 54-12
