# Kit reflector, referencia 140kit160 de Advantronic. Ampliación de alcance: hasta 160 m

- Propiedad del archivo: CONSTRUNARIO
- Formato: FIEBDC-3/2012
- Programa: Construnario Versión 3.51
- Fecha de los precios: 25/10/2022
- Divisa: EUR

**91031021** u Kit reflector, referencia 140kit160 de Advantronic. Ampliación de alcance: hasta 160 m
Kit reflector para ampliación de alcance hasta 160 metros.
