# Kit anticondensación, referencia DLM105 de Advantronic. Para detector Firebeam Xtra

- Propiedad del archivo: CONSTRUNARIO
- Formato: FIEBDC-3/2012
- Programa: Construnario Versión 3.51
- Fecha de los precios: 25/10/2022
- Divisa: EUR

**91031050** u Kit anticondensación, referencia DLM105 de Advantronic. Para detector Firebeam Xtra
Kit anticondensación para detector lineal de humo FIREBEAM XTRA y reflector que mejora rendimiento en instalaciones con alto grado de condensación.
