# Soporte regulable, referencia DLM106 de Advantronic. Para detector Firebeam Xtra

- Propiedad del archivo: CONSTRUNARIO
- Formato: FIEBDC-3/2012
- Programa: Construnario VersiĆ³n 3.51
- Fecha de los precios: 25/10/2022
- Divisa: EUR

**91031060** u Soporte regulable, referencia DLM106 de Advantronic. Para detector Firebeam Xtra
Soporte regulable para detector lineal de humo FIREBEAM XTRA que permite regular orientaciĆ³n.
