# Sonda térmica de temperatura, referencia HTS1000 de Advantronic. Temperatura regulabre entre 50º y 300º C

- Propiedad del archivo: CONSTRUNARIO
- Formato: FIEBDC-3/2012
- Programa: Construnario Versión 3.51
- Fecha de los precios: 25/10/2022
- Divisa: EUR

**91031850** u Sonda térmica de temperatura, referencia HTS1000 de Advantronic. Temperatura regulabre entre 50º y 300º C
Sonda térmica de temperatura regulable entre 50° y 300°C. Diseñada para conexión a dos hilos de zona convencional. Montada en caja termoplástica V0 de dimensiones 140 x 10 0x 70 mm.
