# Detector de aspiración de humos con cámara láser, referencia VLF250 de Advantronic. Señalización de incidencias mediante pantalla

- Propiedad del archivo: CONSTRUNARIO
- Formato: FIEBDC-3/2012
- Programa: Construnario Versión 3.51
- Fecha de los precios: 25/10/2022
- Divisa: EUR

**91053300** u Detector de aspiración de humos con cámara láser, referencia VLF250 de Advantronic. Señalización de incidencias mediante pantalla
Detector de aspiración de humos con cámara láser. Señalización incidencias mediante pantalla de reconocimiento instantáneo. Admite montaje de un tubo con un total de hasta 25 metros de longitud. Sensor de caudal. Número de orificios según clase A/B/C - 12/12/12. Incorpora 3 relés de salida. Filtro inteligente. Registro de eventos de 18.000 sucesos. Función Autolearn de niveles de humo y caudal. Rango de sensibilidad desde 0.025 - 20%/m. Grado protección IP30. Dimensiones: 256 x 183 x 92 mm. Precisa alimentación externa 18-30 Vcc. Certificado EN54-20.
