# Detector de aspiración de humos con cámara láser, referencia VLI880 de Advantronic. Señalización de incidencias mediante leds

- Propiedad del archivo: CONSTRUNARIO
- Formato: FIEBDC-3/2012
- Programa: Construnario Versión 3.51
- Fecha de los precios: 25/10/2022
- Divisa: EUR

**91053610** u Detector de aspiración de humos con cámara láser, referencia VLI880 de Advantronic. Señalización de incidencias mediante leds
Detector de aspiración de humos con cámara láser especialmente diseñado para la protección de ambientes hostiles o industriales. Señalización incidencias mediante LEds. Admite montaje de cuatro tubos con un total de hasta 360 metros de longitud (con ramales). Sensores de caudal por tubo. 4 umbrales de alarma y amplio rango de detección. Número de orificios según clase A/B/C - 24/28/60. Incorpora 5 relés de salida programables. Filtro inteligente que reduce nivel contaminación de la muestra antes de que entre en cámara de detección y está totalmente controlado proporcionando nivel óptimo de sensibilidad durante su vida útil. Registro de eventos de 18.000 sucesos. Función Autolearn de niveles de humo y caudal. Rango de sensibilidad desde 0.005 - 20%/m. Grado protección IP66. Dimensiones: 427 x 317 x 180 mm. Precisa alimentación externa 18-30 Vcc. Certificado EN54-20.
