# Detector de aspiración de humos, referencia VEPA00P de Advantronic. Señalización incidencias mediante leds

- Propiedad del archivo: CONSTRUNARIO
- Formato: FIEBDC-3/2012
- Programa: Construnario Versión 3.51
- Fecha de los precios: 25/10/2022
- Divisa: EUR

**91055010** u Detector de aspiración de humos, referencia VEPA00P de Advantronic. Señalización incidencias mediante leds
Detector de aspiración de humos con cámara de tecnología Flair de alta sensibilidad. Señalización incidencias mediante LEds. Admite montaje de cuatro tubos con un total de hasta 560 metros de longitud (con ramales). Sensores de caudal por tubo. 4 umbrales de alarma y amplio rango de detección. Número de orificios según clase A/B/C - 40/80/100. Incorpora 7 relés de salida programables. Filtro inteligente que memoriza la contaminación. Registro de eventos de 20.000 sucesos. Función Autolearn de niveles de humo y caudal. Rango de sensibilidad desde 0.005 - 20%/m. Grado protección IP40. Dimensiones: 350 x 225 x 135 mm. Precisa alimentación externa 18-30 Vcc. Certificado EN54-20.
