# Detector de aspiración de humos, referencia VEPA001P de Advantronic. Señalización incidencias mediante leds

- Propiedad del archivo: CONSTRUNARIO
- Formato: FIEBDC-3/2012
- Programa: Construnario Versión 3.51
- Fecha de los precios: 25/10/2022
- Divisa: EUR

**91055030** u Detector de aspiración de humos, referencia VEPA001P de Advantronic. Señalización incidencias mediante leds
Detector de aspiración de humos con cámara de tecnología Flair de alta sensibilidad. Señalización incidencias mediante LEds. Admite montaje de un tubo con un total de hasta 130 metros de longitud (con ramales). Sensor de caudal. 4 umbrales de alarma y amplio rango de detección. Número de orificios según clase A/B/C - 30/40/45. Incorpora 7 relés de salida programables. Filtro inteligente que memoriza la contaminación. Registro de eventos de 20.000 sucesos. Función Autolearn de niveles de humo y caudal. Rango de sensibilidad desde 0.005 - 20%/m. Grado protección IP40. Dimensiones: 350 x 225 x 135 mm. Precisa alimentación externa 18-30 Vcc. Certificado EN54-20.
