# Detector de aspiración de humos, referencia VEA040A10 de Advantronic. Señalización de incidencias mediante pantalla 3,5''

- Propiedad del archivo: CONSTRUNARIO
- Formato: FIEBDC-3/2012
- Programa: Construnario Versión 3.51
- Fecha de los precios: 25/10/2022
- Divisa: EUR

**91055520** u Detector de aspiración de humos, referencia VEA040A10 de Advantronic. Señalización de incidencias mediante pantalla 3,5''
Detector de aspiración de humos con cámara láser de alta sensibilidad. Señalización de incidencias mediante pantalla 3,5". Admite montaje de 40 capilares de 6 o 4 mm con longitud máxima por tubo de 100 o 15 m respectivamente. Supervisión de flujo por punto de muestreo y detección de obstrucciones y roturas de tubos individuales. Incorpora 7 relés de salida programables. Filtro inteligente que memoriza la contaminación. Registro de eventos de 20.000 sucesos. Rango de sensibilidad desde 1,6 - 8,0%/m. Grado protección IP40. Dimensiones: 352 x 336 x 136 mm. Precisa alimentación externa 18-30 Vcc. Certificado EN54-20.
