# Relé local, referencia VERA4040STX de Advantronic. Para detectores VEA

- Propiedad del archivo: CONSTRUNARIO
- Formato: FIEBDC-3/2012
- Programa: Construnario Versión 3.51
- Fecha de los precios: 25/10/2022
- Divisa: EUR

**91055530** u Relé local, referencia VERA4040STX de Advantronic. Para detectores VEA
Relé local para detectores VEA. Caja con 40 relés.
