# Filtro exterior, referencia VSP850G de Advantronic. Gris para tubo de 25mm

- Propiedad del archivo: CONSTRUNARIO
- Formato: FIEBDC-3/2012
- Programa: Construnario VersiĆ³n 3.51
- Fecha de los precios: 25/10/2022
- Divisa: EUR

**91058110** u Filtro exterior, referencia VSP850G de Advantronic. Gris para tubo de 25mm.
Filtro exterior color gris para tubo de 25 mm.
