# Filtro exterior, referencia VSP850R de Advantronic. Rojo para tubo de 25mm

- Propiedad del archivo: CONSTRUNARIO
- Formato: FIEBDC-3/2012
- Programa: Construnario VersiĆ³n 3.51
- Fecha de los precios: 25/10/2022
- Divisa: EUR

**91058111** u Filtro exterior, referencia VSP850R de Advantronic. Rojo para tubo de 25mm.
Filtro exterior color rojo para tubo de 25mm.
