# Filtro interior detectores Vesda E. Kit 20 uds

- Propiedad del archivo: CONSTRUNARIO
- Formato: FIEBDC-3/2012
- Programa: Construnario VersiĆ³n 3.51
- Fecha de los precios: 25/10/2022
- Divisa: EUR

| Código | Ud | Descripción |
|---|---|---|
| 91058231 | u | Filtro interior detectores Vesda E. Kit 20 uds. |
