# Aspirador Vesdalaser Focus 500, referencia VSP715 de Advantronic

- Propiedad del archivo: CONSTRUNARIO
- Formato: FIEBDC-3/2012
- Programa: Construnario VersiĆ³n 3.51
- Fecha de los precios: 25/10/2022
- Divisa: EUR

**91058250** u Aspirador Vesdalaser Focus 500, referencia VSP715 de Advantronic
Aspirador Vesdalaser Focus 500.
