# Bobina de 100 metros de cable de pruebas para test, referencia 25101 de Advantronic

- Propiedad del archivo: CONSTRUNARIO
- Formato: FIEBDC-3/2012
- Programa: Construnario VersiĆ³n 3.51
- Fecha de los precios: 25/10/2022
- Divisa: EUR

**91058270** u Bobina de 100 metros de cable de pruebas para test, referencia 25101 de Advantronic
Bobina de 100 metros de cable de pruebas para test.
