# Tramo de 3 metros de tubería de 25 mm, referencia TUB01 de Advantronic. Rojo

- Propiedad del archivo: CONSTRUNARIO
- Formato: FIEBDC-3/2012
- Programa: Construnario Versión 3.51
- Fecha de los precios: 25/10/2022
- Divisa: EUR

**91059011** u Tramo de 3 metros de tubería de 25 mm, referencia TUB01 de Advantronic. Rojo.
Tramo de 3 metros de tubería de 25 mm color rojo.
