# Paquete de 30 tubos de 3 metros de tubería V0 de 25 mm color rojo, referencia TUB01V0

- Propiedad del archivo: CONSTRUNARIO
- Formato: FIEBDC-3/2012
- Programa: Construnario Versión 3.51
- Fecha de los precios: 25/10/2022
- Divisa: EUR

**91059014** u Paquete de 30 tubos de 3 metros de tubería V0 de 25 mm color rojo, referencia TUB01V0
Paquete de 30 tubos de 3 metros de tubería V0 de 25 mm color rojo.
