# Paquete de 30 tubos de 3 metros de tubería de 25 mm, referencia TUB01B de Advantronic. Blanco

- Propiedad del archivo: CONSTRUNARIO
- Formato: FIEBDC-3/2012
- Programa: Construnario Versión 3.51
- Fecha de los precios: 25/10/2022
- Divisa: EUR

**91059015** u Paquete de 30 tubos de 3 metros de tubería de 25 mm, referencia TUB01B de Advantronic. Blanco
Paquete de 30 tubos de 3 metros de tubería de 25 mm color blanco.
