# Manguito de empalme V0 color rojo para tubo de aspiración 25 mm, referencia TUB02V0 de Advantronic

- Propiedad del archivo: CONSTRUNARIO
- Formato: FIEBDC-3/2012
- Programa: Construnario Versión 3.51
- Fecha de los precios: 25/10/2022
- Divisa: EUR

**91059024** u Manguito de empalme V0 color rojo para tubo de aspiración 25 mm, referencia TUB02V0 de Advantronic
Manguito de empalme V0 color rojo para tubo de aspiración 25 mm. Bolsa 10 uds.
