# Manguito de empalme, referencia TUB02B de Advantronic. Blanco. Para tubo de aspiración 25 mm

- Propiedad del archivo: CONSTRUNARIO
- Formato: FIEBDC-3/2012
- Programa: Construnario Versión 3.51
- Fecha de los precios: 25/10/2022
- Divisa: EUR

**91059025** u Manguito de empalme, referencia TUB02B de Advantronic. Blanco. Para tubo de aspiración 25 mm
Manguito de empalme color blanco para tubo de aspiración 25 mm. Bolsa 10 uds.
