# Bifurcación T, referencia TUB04 de Advantronic. Rojo. Para tubo de aspiración 25 mm y capilar 8 mm

- Propiedad del archivo: CONSTRUNARIO
- Formato: FIEBDC-3/2012
- Programa: Construnario Versión 3.51
- Fecha de los precios: 25/10/2022
- Divisa: EUR

**91059041** u Bifurcación T, referencia TUB04 de Advantronic. Rojo. Para tubo de aspiración 25 mm y capilar 8 mm
Bifurcación T color rojo para tubo de aspiración 25 mm y capilar 8 mm. Bolsa 5 uds.
