# Bifurcación T color rojo para tubo de aspiración 25 mm y capilar 10 mm. Bolsa 5 uds

- Propiedad del archivo: CONSTRUNARIO
- Formato: FIEBDC-3/2012
- Programa: Construnario Versión 3.51
- Fecha de los precios: 25/10/2022
- Divisa: EUR

| Código | Ud | Descripción |
|---|---|---|
| 91059051 | u | Bifurcación T color rojo para tubo de aspiración 25 mm y capilar 10 mm. Bolsa 5 uds. |
