# Bifurcación T V0, referencia TUB05V0 de Advantronic. Rojo para tubo de aspiración 25 mm y capilar 10 mm

- Propiedad del archivo: CONSTRUNARIO
- Formato: FIEBDC-3/2012
- Programa: Construnario Versión 3.51
- Fecha de los precios: 25/10/2022
- Divisa: EUR

**91059054** u Bifurcación T V0, referencia TUB05V0 de Advantronic. Rojo para tubo de aspiración 25 mm y capilar 10 mm
Bifurcación T V0 color rojo para tubo de aspiración 25 mm y capilar 10 mm. Bolsa 5 uds.
