# Bifurcación T, referencia TUB05B de Advantronic. Blanco para tubo de aspiración 25 mm y capilar 10 mm

- Propiedad del archivo: CONSTRUNARIO
- Formato: FIEBDC-3/2012
- Programa: Construnario Versión 3.51
- Fecha de los precios: 25/10/2022
- Divisa: EUR

**91059055** u Bifurcación T, referencia TUB05B de Advantronic. Blanco para tubo de aspiración 25 mm y capilar 10 mm
Bifurcación T color blanco para tubo de aspiración 25 mm y capilar 10 mm. Bolsa 5 uds.
