# Tapón terminal. Referencia TUB06B de Advantronic. Blanco. Para tubo 25 mm

- Propiedad del archivo: CONSTRUNARIO
- Formato: FIEBDC-3/2012
- Programa: Construnario Versión 3.51
- Fecha de los precios: 25/10/2022
- Divisa: EUR

**91059065** u Tapón terminal. Referencia TUB06B de Advantronic. Blanco. Para tubo 25 mm
Tapón terminal color blanco para tubo 25 mm. Bolsa 5 uds.
