# Curva 90° V0, referencia TUB07V0 de Advantronic. Rojo para tubo 25 mm. Radio 60 mm

- Propiedad del archivo: CONSTRUNARIO
- Formato: FIEBDC-3/2012
- Programa: Construnario Versión 3.51
- Fecha de los precios: 25/10/2022
- Divisa: EUR

**91059074** u Curva 90° V0, referencia TUB07V0 de Advantronic. Rojo para tubo 25 mm. Radio 60 mm
Curva 90° V0 color rojo para tubo 25 mm. Radio 60 mm. Bolsa 5 uds.
