# Curva 45°, referencia TUB08 de Advantronic. Rojo. Para tubo 25 mm

- Propiedad del archivo: CONSTRUNARIO
- Formato: FIEBDC-3/2012
- Programa: Construnario Versión 3.51
- Fecha de los precios: 25/10/2022
- Divisa: EUR

**91059081** u Curva 45°, referencia TUB08 de Advantronic. Rojo. Para tubo 25 mm
Curva 45° color rojo para tubo 25 mm. Bolsa 5 uds.
