# Curva flexible, referencia TUB09 de Advantronic. Espiral interior metálica. Radio 140 mm

- Propiedad del archivo: CONSTRUNARIO
- Formato: FIEBDC-3/2012
- Programa: Construnario Versión 3.51
- Fecha de los precios: 25/10/2022
- Divisa: EUR

**91059090** u Curva flexible, referencia TUB09 de Advantronic. Espiral interior metálica. Radio 140 mm.
Curva flexible con espiral interior metálica. Radio 140 mm.
