# Curva flexible, referencia TUB09B de Advantronic. Con espiral interior metálica. Radio 100 mm

- Propiedad del archivo: CONSTRUNARIO
- Formato: FIEBDC-3/2012
- Programa: Construnario Versión 3.51
- Fecha de los precios: 25/10/2022
- Divisa: EUR

**91059095** u Curva flexible, referencia TUB09B de Advantronic. Con espiral interior metálica. Radio 100 mm
Curva flexible con espiral interior metálica. Radio 100 mm.
