# Tramo de 1 metro de tubo flexible, referencia TUB10B de Advantronic. Con espiral interior metálica

- Propiedad del archivo: CONSTRUNARIO
- Formato: FIEBDC-3/2012
- Programa: Construnario Versión 3.51
- Fecha de los precios: 25/10/2022
- Divisa: EUR

**91059105** u Tramo de 1 metro de tubo flexible, referencia TUB10B de Advantronic. Con espiral interior metálica
Tramo de 1 metro de tubo flexible con espiral interior metálica.
