# Rollo de 100 metros de tubo capilar de 10 mm, referencia TUB12 de Advantronic

- Propiedad del archivo: CONSTRUNARIO
- Formato: FIEBDC-3/2012
- Programa: Construnario VersiĆ³n 3.51
- Fecha de los precios: 25/10/2022
- Divisa: EUR

**91059120** u Rollo de 100 metros de tubo capilar de 10 mm, referencia TUB12 de Advantronic
Rollo de 100 metros de tubo capilar de 10 mm.
