# Abrazadera, referencia TUB13B de Advantronic. Blanco para tubo de 25 mm

- Propiedad del archivo: CONSTRUNARIO
- Formato: FIEBDC-3/2012
- Programa: Construnario VersiĆ³n 3.51
- Fecha de los precios: 25/10/2022
- Divisa: EUR

**91059135** u Abrazadera, referencia TUB13B de Advantronic. Blanco para tubo de 25 mm
Abrazadera color blanco para tubo de 25 mm. Bolsa 50 uds.
