# Unión de tubo roscada, referencia TUB14 de Advantronic. Rojo. Para tubo de 25 mm

- Propiedad del archivo: CONSTRUNARIO
- Formato: FIEBDC-3/2012
- Programa: Construnario Versión 3.51
- Fecha de los precios: 25/10/2022
- Divisa: EUR

**91059140** u Unión de tubo roscada, referencia TUB14 de Advantronic. Rojo. Para tubo de 25 mm
Unión de tubo roscada color rojo para tubo de 25 mm.
