# Unión de tubo roscada V0, referencia TUB14V0 de Advantronic. Rojo. Para tubo de 25 mm

- Propiedad del archivo: CONSTRUNARIO
- Formato: FIEBDC-3/2012
- Programa: Construnario Versión 3.51
- Fecha de los precios: 25/10/2022
- Divisa: EUR

**91059144** u Unión de tubo roscada V0, referencia TUB14V0 de Advantronic. Rojo. Para tubo de 25 mm
Unión de tubo roscada V0 color rojo para tubo de 25 mm.
