# Punto de muestreo plano con tuerca, referencia TUB17 de Advantronic. Incluye 6 calibradores y tuerca

- Propiedad del archivo: CONSTRUNARIO
- Formato: FIEBDC-3/2012
- Programa: Construnario VersiĆ³n 3.51
- Fecha de los precios: 25/10/2022
- Divisa: EUR

**91059170** u Punto de muestreo plano con tuerca, referencia TUB17 de Advantronic. Incluye 6 calibradores y tuerca.
Punto de muestreo plano con tuerca que incluye 6 calibradores y tuerca.
