# Punto de muestreo para capilar de 10 mm, referencia TUB20 de Advantronic. Con 6 opciones de diámetro calibrados

- Propiedad del archivo: CONSTRUNARIO
- Formato: FIEBDC-3/2012
- Programa: Construnario Versión 3.51
- Fecha de los precios: 25/10/2022
- Divisa: EUR

**91059200** u Punto de muestreo para capilar de 10 mm, referencia TUB20 de Advantronic. Con 6 opciones de diámetro calibrados
Punto de muestreo para capilar de 10 mm con 6 opciones de diámetro calibrados.
