# Prolongador de punto de muestreo, referencia TUB21 de Advantronic. Para cámaras frigoríficas

- Propiedad del archivo: CONSTRUNARIO
- Formato: FIEBDC-3/2012
- Programa: Construnario Versión 3.51
- Fecha de los precios: 25/10/2022
- Divisa: EUR

**91059210** u Prolongador de punto de muestreo, referencia TUB21 de Advantronic. Para cámaras frigoríficas.
Prolongador de punto de muestreo para cámaras frigoríficas.
