# Tapón hermético, referencia TUB22 de Advantronic. 8 mm. Para uso de limpieza de circuitos

- Propiedad del archivo: CONSTRUNARIO
- Formato: FIEBDC-3/2012
- Programa: Construnario Versión 3.51
- Fecha de los precios: 25/10/2022
- Divisa: EUR

**91059220** u Tapón hermético, referencia TUB22 de Advantronic. 8 mm. Para uso de limpieza de circuitos
Tapón hermético de 8 mm para uso de limpieza de circuitos.
